# SIM1 - Simplonstraße 53, 53A / Holteistraße 2, 10245 Berlin
Angebotsaufforderung (GAEB 90, DA83)
Projektbezeichnung: Neubau Wohngebäude
Währung: EUR
Auftraggeber: Covivio Wohnen GmbH

## Zusätzlicher Text
Lieferung und Einbau von Trockenbau:  Wände, Decken

Leistung
MengeGK-Wände
955 m²GK-Decken
50 m²

## Zusätzlicher Text
Grundstück:  Simplonstraße 53, 53a,
Holteistraße 2, 3, 4, 5,
Sonntagstr. 23, 23A, 23B, 24
10245 Berlin / Kreuzberg-Friedrichshain
Gemarkung Friedrichshain Flurstück 155
Das ca. 4.218 m² große Flurstück 155 bildet mit der Holteistraße den
westlichen Abschluss des Gründerzeitblocks zwischen der Simplonstraße
und der Sonntagstraße. Der östliche Abschluss dieses Blocks wird durch
die die Lenbachstraße am Annemirl-Bauer-Platz am S-Bahnhof Ostkreuz
gebildet.
Von dort aus plant die BVG in den nächsten Jahren eine Straßenbahnlinie
durch die Sonntagstraße zur errichten. Diese wird dann hinter dem o.g.
Flurstücke rechts in die Holteistraße abbiegen. Die jetzige, 10,40m
tiefe, Blockrandbebauung wurde in den Jahren 1956-1957 als verputzter
Typenwohnungsbau in Ziegelbauweise errichtet.

Son. 23A:  BT 1.2
Son. 23B: BT 1.1
Son. 23:  BT 1.3
Neubauplanungen
Kennzahlen:
WE NEU Hofgebäude  Sim1.1+1.2  + 34
WE NEU Eckgebäude  Sim1.3  + 11
Wfl. NEU Son 23A  BT 1.1  ca. 790 m²
Wfl. NEU Son 23B  BT 1.2  ca. 720 m²
Wfl NEU Son 23  BT 1.3  ca. 910 m²
Gewerbe Son 23  BT 1.3  ca. 80 m²
Bruttogrundflächen BGF  SIM 1  ca.  4.460 m²
Bruttorauminhalt BRI  SIM 1  ca.13.990 m²
Der Innenhof wird auf der südöstlichen Grundstücksgrenze von 3
gründerzeitlichen Brandwänden begrenzt. Deren Geometrie und Traufhöhe
aufnehmend sind dort zwei fünfgeschossige Kopfbauten geplant, welche
zusätzlich ein Staffelgeschoss mit je zwei Wohnungen erhalten sollen.
Insgesamt sind jeweils 17 Wohnungen pro Hofhaus geplant. Diese Neubauten
ragen punktuell ca. 10,50 m in den an dieser Stelle ca. 28 m breiten
Innenhof hinein.
Sonstiges:
Die vorgesehenen Bauleistungen werden entsprechend der derzeit geltenden
öffentlich-rechtlichen Vorschriften, der dort geforderten bautechnischen
Nachweise und nach den allgemein anerkannten Regeln der Baukunst und der
Technik ausgeführt. Die Anforderungen des Brandschutzes sind
einzuhalten.
Die Erschließung des Grundstückes an das vollständig ausgebaute
öffentliche Straßenland im Sinne des Baugesetzbuches und des
Erschließungsbeitragsgesetzes ist gesichert.
Die Dimensionierung sämtlicher Medien werden mit den Versorgungsträgern
entsprechend des heutigen Standards abgestimmt und eingerichtet.

## Zusätzlicher Text
Der sachliche Geltungsbereich ergibt sich ebenso wie die technische
Ausführung aus den ATV:
DIN 18 340 Trockenbauarbeiten sowie den anerkannten Regel der Technik.

Ergänzend sind u.a. folgende ATV / DIN zu berücksichtigen und
anzuwenden:
DIN 18202, SIA 414/10 erhöhte Ebenheitstoleranzen
ATV DIN 18 299  Allgemeine Regelungen für Bauarbeiten jeder Art
DIN 4108 Wärmeschutz im Hochbau
DIN 4109  Schallschutz im Hochbau
DIN EN 14190 Gipsplatten-Produkte aus der Weiterverarbeitung
DIN EN 14195 Metall-Unterkonstruktionsbauteile für Gipsplatten-Systeme

Merkblatt 3
Putzoberflächen im Innenbereich: Qualitätsstufen
Herausgeber: Bundesverband der Gipsindustrie e.V., Industriegruppe
Baugipse
BG Bau Fachinfo Gefahrstoffe
Umgang mit Mineralwolle-Dämmstoffen: Handlungsanleitung

IVD-Merkblatt Nr. 16:
Anschlussfugen im Trockenbau
Herausgeber: Industrieverband Dichtstoffe e.V. (IVD)

Merkblatt Nr. 1
Baustellenbedingungen für Trockenbauarbeiten mit Gipsplatten-Systemen
Herausgeber: Bundesverband der Gipsindustrie e.V., Industriegruppe
Gipsplatten

Merkblatt Nr. 2
Verspachtelungen von Gipsplatten - Oberflächengüten Q1-Q4
Herausgeber: Bundesverband der Gipsindustrie e.V., Industriegruppe
Gipsplatten

Merkblatt Nr. 2.1
Verspachtelung von Gipsfaserplatten - Oberflächengüten Q1-Q4
Herausgeber: Bundesverband der Gipsindustrie e.V., Industriegruppe
Gipsplatten

Merkblatt Nr. 3
Fugen und Anschlüsse bei Gipsplatten- und
Gipsfaserplattenkonstruktionen
Herausgeber: Bundesverband der Gipsindustrie e.V., Industriegruppe
Gipsplatten

Merkblatt Nr. 5
Bäder, Feucht- und Nassräume im Holz- und Trockenbau;
Innenraumabdichtung nach DIN 18534
Herausgeber: Bundesverband der Gipsindustrie e.V., Industriegruppe
Gipsplatten

Merkblatt Nr. 6
Vorbehandlung von Trockenbauflächen aus Gipsplatten zur weitergehenden
Oberflächenbeschichtung bzw. -bekleidung
Herausgeber: Bundesverband der Gipsindustrie e.V., Industriegruppe
Gipsplatten

RAL-GZ 531
Trockenbau - Gütesicherung
Herausgeber: RAL Deutsches Institut für Gütesicherung und Kennzeichnung
e.V.

Weiterhin gelten sämtliche europäischen und nationalen Vorschriften,
Merkblätter, Stoff- und Prüfnormen usw. jeweils in ihrer aktuellen
Fassung sowie die Herstellerverarbeitungsangaben, Zulassungen und
Empfehlungen der jeweiligen Fachverbände.

## Trockenbauarbeiten BT 1.3
Datum: 17.10.23

### Titel 01 Trockenbauarbeiten BT 1.3

*Hinweis*
Vorbemerkungen zu den Leistungstexten
Die nachfolgend beschriebenen Leistungen sind
entsprechend den jeweils gültigen und aktuellen
Regeln der Technik anzubieten und auszuführen.
Übergeordnet zu den nachfolgenden
Leistungsbeschreibungen gelten hierfür grundsätzlich
sämtliche relevante Normen, Vorschriften,
Hinweise von Fachverbänden und Richtlinien des
jeweiligen Baustandortes in den aktuellsten Ausgaben.
Ausnahmen sind explizit angegeben und als solche
gekennzeichnet.
Rüstung
Erforderliche Rüstungen sind in den Einheitspreis
einzukalkulieren.
Außerdem sind folgende Leistungen in die Einheitspreise
einzukalkulieren:
- dauerelastische horizontale und vertikale Verfugung
(Acrylat) entlang der Rohdecken und
Wandanschlüsse, Zargen etc.
- Bewegungsfugen bei Erfordernis
- Fertigstellen von Trenn- und Montagewänden sowie
Vorsatzschalen in zwei Arbeitsgängen zur
Ermöglichung der Montage von Installationen durch
andere Unternehmer, soweit die Leistungen im Zuge
gleichartiger Trockenbauarbeiten kontinuierlich
erbracht
werden können.

#### Bereich 01.01 Wände

**01.01.010 Wand d=100mm, 2x12,5mm beids. GKB, Q3, W112**
*** Bezugsbeschreibung
Metallständerwand 100 mm, 54 dB, GKB 2-lagig beplankt
Dämmschicht aus Mineralwolle DIN EN 13162, einlagig,
dicht stoßen, abrutschsicher verlegen.

Wärmeleitfähigkeitsgruppe: 040
Dicke: 40mm
bewertetes Schalldämmmaß: Rw 54 dB nach DIN 4109
Erzeugnis: z.B. Thermolan TI 140 T o. glw.

Nichttragende innere Trennwand DIN 4103-1 als
Montagewand
Höhe: bis 4,0 m, Beplankung, beidseitig,
Verarbeitung DIN 18181, zweilagig, Plattendicke 12,5
mm,
befestigen mit Schnellbauschrauben DIN 18182-2,
Fugen füllen, sichtbare Befestigungsmittel und Fugen
der äußeren Plattenlage spachteln. Verspachtelung
in Qualitätsstufe Q3.

Unterkonstruktion aus verzinkten Stahlblechprofilen
DIN 18182-1/ DIN 18183 als Einfachständerwerk, CW50

Richtfabrikat: Knauf Metallständerwand W112 o. glw.

Angebotenes Fabrikat:
'
....................................'
(Bieterergänzung)

Einbauort: 1.OG - 6.OG
Menge: 915,000 m2

**01.01.020 Wand d=125mm, 2x12,5mm beids. GKB, Q3, W112**
*** gemäß Ausführungsbeschreibung Metallständerwand 100 mm, 54 dB, GKB 2-lagig beplankt
*** wie Position 01.01.010
Metallständerwand 125 mm, Schiebetürwand,
Dämmschicht aus Mineralwolle DIN EN 13162
Dicke: 60 mm

Unterkonstruktion aus verzinkten Stahlblechprofilen
DIN 18182-1/ DIN 18183, als Einfachständerwerk. CW75

Einbauort: 5. + 6. OG
Menge: 20,000 m2

**01.01.030 Wand d=150mm, 2x12,5mm beids. GKB, Q3, W112**
*** gemäß Ausführungsbeschreibung Metallständerwand 100 mm, 54 dB, GKB 2-lagig beplankt
*** wie Position 01.01.010
Metallständerwand 150 mm, 54 dB, GKB 2-lagig beplankt.
inkl. erforderlicher Rollrüstung (separat
Ausgeschrieben).

Dämmschicht aus Mineralwolle DIN EN 13162
Dicke: 80 mm
bewertetes Schalldämmmaß: 54 dB nach DIN4019
Höhe: bis 4,2 m

Unterkonstruktion aus verzinkten Stahlblechprofilen
DIN 18182-1/ DIN 18183, als Einfachständerwerk. CW100

Einbauort: EG
Menge: 20,000 m2

**01.01.040 Mietpreis Rollrüstung für Montagearb. bis 4,2 m Höhe**
Mietpreis Rollrüstung für Montagearbeiten
bis 4,20 m Höhe
Angabe als Wochenpreis

Verwendungsort: EG
Menge: 1,000 Wo

**01.01.050 Herstellen von freien Wandenden, Wandstärke d=100 mm, GKB**
Herstellen von freien Wandenden an Montagewänden
MW 100mm wie folgt:
Wände seitlich raumhoch verstärken,
mit Metallständerprofilen UA 50 einschl. Boden- und
Deckenanschluss mit Steckwinkel befestigt mit
Dübeln und Schrauben.

Raumhöhe: bis 3,50 m
Beplankung der Stirnplatte:
1x12,5 mm GKB, verspachtelt, Qualitätsstufe: Q3
Platten nach DIN EN 520.

Leistung einschließlich Lieferung, Einbau und
Einspachteln von verzinkten Eckschutzschienen

Einbauort: 1.OG - 6.OG
Menge: 33,000 m

**01.01.060 Zulage gleitender Deckenanschluss, W112, d=100mm**
*** Bezugsbeschreibung
Zulage zur vorbeschriebenen Ständerwand :
'' Wand d=100mm, 2x12,5mm beids. GKB, Q3 ''
für Ausführung mit gleitendem Deckenanschluss,
inkl. Kantenschutzprofil falls erforderlich
fachgerecht ausgeführt

Einbauort:  nach Anweisung Bauleitung
Menge: 310,000 m

**01.01.070 Zulage gleitender Deckenanschluss, W112, d=125mm**
*** gemäß Ausführungsbeschreibung Zulage zur vorbeschriebenen Ständerwand :
*** wie Position 01.01.060
Wand d=125mm
Menge: 7,000 m

**01.01.080 Zulage gleitender Deckenanschluss, W112, d=150mm**
*** gemäß Ausführungsbeschreibung Zulage zur vorbeschriebenen Ständerwand :
*** wie Position 01.01.060
Wand d=150mm
Menge: 5,000 m

**01.01.090 Herstellen von Türöffnungen; B x H: 0,76 x 2,135 m, MW 150mm**
*** Bezugsbeschreibung
in zuvor beschriebener Metallständerwand:
mit Sturzprofil, seitlich raumhoch verstärken,
mit Metallständerprofilen: UA 50/75/100
einschl. Boden- und Deckenanschluss, mit
Türpfostensteckwinkel, befestigen mit Dübel und
Schrauben.

Bauöffnungsmaß (B x H): 0,76 x 2,135 m

Einbauort: EG
Menge: 1,000 Stk

**01.01.100 Herstellen von Türöffnungen; BxH 0,885 x 2,135 m, MW 150mm**
*** gemäß Ausführungsbeschreibung in zuvor beschriebener Metallständerwand:
*** wie Position 01.01.090
Bauöffnungsmaß (BxH): 0,885 x 2,135 m

Einbauort: EG
Menge: 1,000 Stk

**01.01.110 Herstellen von Türöffnungen; B x H: 0,885 x 2,135 m, MW 100mm**
*** gemäß Ausführungsbeschreibung in zuvor beschriebener Metallständerwand:
*** wie Position 01.01.090
In GK - Wänden MW 100mm
Bauöffnungsmaß (BxH): 0,885 x 2,135 m

Einbauort: 1. -  6. OG
Menge: 62,000 Stk

**01.01.120 Herstellen von Türöffnungen; B x H: 0,885 x 2,135 m, MW 125mm**
*** gemäß Ausführungsbeschreibung in zuvor beschriebener Metallständerwand:
*** wie Position 01.01.090
In GK - Wänden MW 125mm
Bauöffnungsmaß (BxH): 0,885 x 2,135 m

Einbauort: 5. +  6. OG
Menge: 2,000 Stk

**01.01.130 Vorsatzschale d=75mm, 2x12,5mm eins. GKBI, W626, h: bis 1,4m, inkl. Ablage**
Freistehende Vorsatzschale DIN 4103-1
Höhe bis 1,40 m, Dicke 75 mm, Unterkonstruktion
aus verzinkten Stahlblechprofilen DIN EN 14195 und DIN
18182-1, als Einfachständerwerk, Profil/Stegtiefe 50mm

Dämmschicht: Mineralwolle 40mm
Tiefe: bis 300mm

Bekleidung, einseitig, aus Gipsplatten DIN 18180 und
DIN EN 520, Bauplatten GKBI 2-lagig, Plattendicke 2 x
12,5 mm, befestigen mit systemspezifischen
Befestigungsmitteln.
Verspachtelung Q3 gemäß IGG-Merkblatt 2.
Einschließlich Ausführung von Leibungen ab einer Tiefe
bis 300mm

Einbauort: EG - 6.OG
Menge: 70,000 m2

**01.01.140 Vorsatzschale d=75mm, 2x12,5mm eins. GKB, W626, raumhoch**
*** Bezugsbeschreibung
Freistehende Vorsatzschale DIN 4103-1
Höhe bis 3,50 m, Dicke 75 mm, Unterkonstruktion
aus verzinkten Stahlblechprofilen DIN EN 14195 und DIN
18182-1, als Einfachständerwerk, Profil/Stegtiefe 50mm,

Dämmschicht:
aus Mineralwolle DIN EN 13162, einlagig,
dicht stoßen, abrutschsicher verlegen.
Wärmeleitfähigkeitsgruppe: 040, Dicke: 40mm
Bekleidung, einseitig, aus Gipsplatten DIN 18180 und
DIN EN 520, Bauplatten GKB, 2-lagig, Plattendicke 2 x
12,5 mm, befestigen mit systemspezifischen
Befestigungsmitteln.
Verspachtelung Q3 gemäß IGG-Merkblatt 2.
Einschließlich Ausführung von Leibungen

Hinweis: Zulage Ausführung imprägnierte Platten in
gesonderter Position.

Einbauort: 1. - 6.OG
Menge: 220,000 m2

**01.01.150 Zulage gleitender Deckenanschluss, W626, d=75mm**
Zulage zur vorbeschriebenen Vorsatzschale

für Ausführung mit gleitendem Deckenanschluss,
inkl. Kantenschutzprofil falls erforderlich
fachgerecht ausgeführt.
Menge: 40,000 m

**01.01.160 Vorsatzschale d=125mm, 2x12,5mm eins. GKB, W626, raumhoch**
*** gemäß Ausführungsbeschreibung Freistehende Vorsatzschale DIN 4103-1
*** wie Position 01.01.140
jedoch Wandstärke 125mm.

Einbauort: EG
Menge: 27,000 m2

**01.01.170 Vorsatzschale / Schachtwand, 90 mm, einseitig doppelt beplankt, F90**
Freistehende Vorsatzschale wie in Vorposition
beschrieben, jedoch:

Verwendungszweck: Vorsatzschale/Schachtwand
Anschluss unten: auf Rohfußboden
Brandschutz: F 90 (Schachtwände)
Schallschutz: Rw,R ? 53 dB
Feuchteschutz: keine Anforderung

Dämmung:
Dämmschicht aus Mineralwolle
nach DIN EN 13162, Dicke 40 mm

Beplankung: einseitig 2 x 20,0 mm Fireboard
Höhe: bis 4,20 m
Dicke: 90 mm (Beplankung + Ständer)
Oberflächenqualität: Q3

Liefern und in 2 Phasen nach Abstimmung mit HLS und
ELT mit Befestigung mit bauaufsichtlich zugelassenen
Befestigungsmitteln montieren.

Einbauort: EG - 6.OG
Menge: 25,000 m2
Zuordnung: 039

**01.01.180 Zulage gleitender Deckenanschluss, W626, d=100mm**
Zulage zur vorbeschriebenen Vorsatzschale,

für Ausführung mit gleitendem Deckenanschluss,
inkl. Kantenschutzprofil falls erforderlich
fachgerecht ausgeführt.
Menge: 8,000 m

**01.01.190 Zulage für Beplankung GKB-I, 2x12,5mm, einseitig**
Zulage zu den Vorpositionen für das einseitige
Beplanken mit 2 x 12,5 mm GKB-I.

Einbauort: Bäder und Duschen, EG - 6.OG
Menge: 445,000 m2

**01.01.200 Eckausbildung rechtwinklig, Montagewand / Vorsatzschale**
*** Bezugsbeschreibung
Eckschutzschiene, verzinkt,  für Außenecken von
GK-Montagewände, Trockenputz, Bekleidungen
und Verkofferungen.

Eckschutzschiene anbringen und mit Spachtelmasse
einspachteln und glätten, einschl. der Verwendung von
Glasfaserfugendeckstreifen.

Maß: 31 / 31 mm
Menge: 200,000 m

**01.01.210 Eckausbildung nicht rechtwinklig, Montagewand**
*** gemäß Ausführungsbeschreibung Eckschutzschiene, verzinkt,  für Außenecken von
*** wie Position 01.01.200
Ecke (Kante), nicht rechtwinkelig (spitz- bzw.
stumpfwinklig),
Menge: 25,000 m

**01.01.220 Universal-Traverse f. wandhängende Lasten von HK, W234**
*** Bezugsbeschreibung
Universal-Traverse für wandhängende Lasten
Wandverstärkungen in den Wänden für Heizkörper,
aus Mehrschichtenholzplatten ca. d = 23 mm, fachgerecht
befestigt an den CW-Profilen, für Lasten bis 1,5 kN/m
Wandlänge.

Einbauort: 1. - 6.OG
Menge: 28,000 m

**01.01.230 Universal-Traverse f. wandhängende Lasten von Küchen, W234**
*** gemäß Ausführungsbeschreibung Universal-Traverse für wandhängende Lasten
*** wie Position 01.01.220
Einbauort: Wandverstärkungen in den Wänden für Küchen
Menge: 14,000 m

**01.01.240 Universal-Traverse f. wandhängende Lasten von Haltegriff W234**
*** Bedarfsposition ohne GB
*** gemäß Ausführungsbeschreibung Universal-Traverse für wandhängende Lasten
*** wie Position 01.01.220
Einbauort: Wandverstärkungen in den Dusch - Wänden
für Haltegriff und Stützklappgriff
Menge: 10,000 m

**01.01.250 Verstärkungsprofil, UA 50/75**
Liefern und einbauen von UA-Profilen
als Verstärkungsprofil für Trockenbaukonstruktionen.
Profil: UA 50/40/2, UA 75/40/2
WC- und WB-Elemente, Wandverstärkung Duschtrennwände
(Türöffnungen in gesonderter Pos.)

Einbauort: 1. - 6.OG
Menge: 190,000 m

**01.01.260 Tragständer/Waschbecken im Wandhohlraum, W221**
*** Bedarfsposition ohne GB
befestigt am Rohfußboden und seitlich
an CW-Ständern,aus Stahlprofilen, verzinkt,
für ein- oder beidseitige Befestigung,
höhen- und seitenverstellbar, mit Halterung
für Ablaufrohr und Eckventilen.
Fabrikat: Knauf W 221 o. gleichw.

angebotenes Fabrikat:
'
..........................................'
vom Bieter einzutragen

Einbauort: EG - 6.OG
Menge: 22,000 Stk

**01.01.270 Tragständer/WC-Becken im Wandhohlraum, W223**
*** Bedarfsposition ohne GB
*** Bezugsbeschreibung
wandhängend, im Wandhohlraum befestigt am
Rohfußboden und seitlich an CW-Ständern,
aus Stahlprofilen, verzinkt, für ein- oder
beidseitige Befestigung, höhen- und
seitenverstellbar, mit Zubehör für Spülkasten,
Spül- und Ablaufrohr.
Fabrikat: Knauf W 223 o. gleichw.

angebotenes Fabrikat:
'
..........................................'
vom Bieter einzutragen

Einbauort: EG - 6.OG
Menge: 22,000 Stk

**01.01.280 Tragständer/PP-Becken im Wandhohlraum, W223**
*** Bedarfsposition ohne GB
*** gemäß Ausführungsbeschreibung wandhängend, im Wandhohlraum befestigt am
*** wie Position 01.01.270
PP -Becken

Fabrikat: Knauf W 223 o. gleichw.

angebotenes Fabrikat:
'
..........................................'
vom Bieter einzutragen

Einbauort: EG
Menge: 1,000 Stk

#### Bereich 01.02 Öffnungen und Sonstiges

**01.02.010 Herstellen von Öffnungen für Heizkreisverteiler ; BxH 700 x 730 mm**
Herstellen von Öffnungen in den zuvor beschriebenen
Gipskartonwänden, Positionierung nach den Angaben
der Elektro-Planung.

Öffnungsgröße: ca. 700 x 730 mm
Ausführungsort: gem. Angabe TGA
Menge: 11,000 Stk

**01.02.020 Herstellen von Öffnungen für Unterverteiler ; BxH 348 x 755,5 mm**
Herstellen von Öffnungen in den zuvor beschriebenen
Gipskartonwänden, Positionierung nach den Angaben
der Elektro-Planung.

Öffnungsgröße: ca. 348 x 755,5 mm
Ausführungsort: gem. Angabe TGA
Menge: 11,000 Stk

**01.02.030 Herstellen von Öffnungen für Mediaverteiler ; BxH 288 x 695,5 mm**
Herstellen von Öffnungen in den zuvor beschriebenen
Gipskartonwänden, Positionierung nach den Angaben
der Elektro-Planung.

Öffnungsgröße: ca. 288 x 695,5 mm
Ausführungsort: gem. Angabe TGA
Menge: 25,000 Stk

**01.02.040 Herstellen von Öffnungen für Klemmlüfter, AxB: ca. 210x230mm**
Herstellen von Öffnungen für Klemmlüfter in den zuvor
beschriebenen
Gipskartonwänden, Positionierung nach den Angaben
der TGA-Planung.

Öffnungsgröße: ca. 210 x 230 mm
Menge: 22,000 Stk

**01.02.050 Herstellen von Öffnungen für Drückerplatte WC-Spülung, AxB: ca. 140x210mm**
Herstellen von Öffnungen in den zuvor beschriebenen
Gipskartonwänden, Positionierung nach den Angaben
der TGA-Planung.

Öffnungsgröße: ca. 140 x 210 mm
Menge: 22,000 Stk

**01.02.060 Herstellen von Öffnungen für Absperr-Montageblock, AxB: ca. 214x300mm**
Herstellen von Öffnungen in den zuvor beschriebenen
Gipskartonwänden, Positionierung nach den Angaben
der TGA-Planung.

Öffnungsgröße: ca. 214 x 300 mm
Menge: 20,000 Stk

*Hinweis*
Hinweis zu den  nachfolgenden Positionen:
Die Größe der tatsächlich herzustellenden Öffnungen und
Ausschnitte richtet sich grundsätzlich nach der
Ausführungsplanung (nicht nach dem LV).

**01.02.070 Öffnungen für Rohrdurchführungen herstellen, bis DN 50**
Öffnungen für Rohrdurchführung herstellen.
Rohrquerschnitt: bis DN 50
Einbauort:
Vorsatzschalen, Beplankungsdicke 25,0 mm
Kalkulationsannahmen:
4 St. je Waschbecken
3 St. je WC-Becken
4 St. je Dusche und BW
1 St. je Waschmaschiene
2 St. je Heizkörper
2 St. je Absperrventil
2 St. je Küche
Menge: 260,000 Stk

**01.02.080 Öffnungen für Rohrdurchführungen herstellen, bis DN 51 - 100**
Öffnungen für Rohrdurchführung herstellen.
Rohrquerschnitt: bis DN 100
Einbauort:
Vorsatzschalen, Beplankungsdicke 25,0 mm
Kalkulationsannahmen:
1 St. je Waschbecken
1 St. je WC-Becken
2 St. je Dusche und BW
1 St. je Waschmaschiene
1 St. je Küche
Menge: 80,000 Stk

**01.02.090 Öffnungen für Rohrdurchführungen schliessen, bis DN 100**
*** Bedarfsposition ohne GB
Öffnungen von Rohrdurchführung nach Leitungsverlegung
schliessen.
Fuge mit Mineralfaser ausstopfen und mit
überstreichbarem,
elastischen Material ausfüllen und glätten.
Brandschutzanforderung: keine
Verfugung: Acryldispersionsbasis, weiß
Fugenbreite: 10 mm umlaufend um
durchgeführtes Rohr
Rohrquerschnitt: bis DN 100
Einbauort:
Vorsatzschalen, Beplankungsdicke 25,0 mm
Kalkulationsannahmen:
3 St. je Waschbecken
1 St. je WC-Becken
2 St. je Dusche
2 St. je Waschmaschiene
2 St. je Heizkörper
Menge: 154,000 Stk

**01.02.100 Öffnungen für Rohrdurchführungen herstellen, bis DN 101 - 150**
*** Bedarfsposition ohne GB
Öffnungen für Rohrdurchführung herstellen.
Rohrquerschnitt: bis DN 150
Einbauort:
Vorsatzschalen, Beplankungsdicke 25,0 mm
Kalkulationsannahme:
1 St. je WC-Becken
2 St. je Wasseruhr
Menge: 25,000 Stk

**01.02.110 Öffnungen für Rohrdurchführungen schliessen, bis DN 200**
*** Bedarfsposition ohne GB
Öffnungen von Rohrdurchführung nach Leitungsverlegung
schliessen.
Fuge mit Mineralfaser ausstopfen und mit
überstreichbarem,
elastischen Material ausfüllen und glätten.
Brandschutzanforderung: keine
Verfugung: Acryldispersionsbasis, weiß
Fugenbreite: 10 mm umlaufend um
durchgeführtes Rohr
Rohrquerschnitt: bis DN 200
Einbauort:
Vorsatzschalen, Beplankungsdicke 25,0 mm
Kalkulationsannahme:
1 St. je WC-Becken
Menge: 1,000 Stk

**01.02.120 Rundloch für Elektrodosen o.ä. herstellen**
*** Bedarfsposition ohne GB
Rundloch in Gipskarton- bzw. Gipsfaserplatten für
Elektrosteckdosen o.ä. bohren.
- Durchmesser: bis ca. 80 mm
- Beplankungsdicke: 25,0 mm.
Menge: 345,000 Stk

**01.02.130 Rundloch für Elektrodosen o.ä. schließen**
Rundloch in Gipskarton- bzw. Gipsfaserplatten für
Elektrosteckdosen o.ä. schließen und Q3 spachteln.
- Durchmesser: bis ca. 80 mm
- Beplankungsdicke: 25,0 mm.
Menge: 50,000 Stk

**01.02.140 Schiebetürbox, Wandhohlraum 125mm, BxH: 0,90x2,135m**
Liefern und montieren einer Schiebetürbox für verdeckt
laufende 1-flg. Schiebetüren in Trockenbauwände,
vorgerichtet
zum Einbau eines Schiebetürblattes bestehend aus:
Metallbox als Wandtasche aus Stahl- und
Aluminiumprofilen
- Futter- und Zierbekleidung
- Beplankung: beidseitig
- Zarge: Holzzarge
- Einbaumaß (BxH): bis 0,90x 2,135 m
- Wandstärke: 125 mm
Leistung einschl. Laufschiene, kugelgelagertes
Doppel-Laufwerk.

angebotenes Fabrikat:
'
..........................................'
vom Bieter einzutragen

Einbauort: WHG 10 + 11 / 5. + 6. OG
Menge: 2,000 Stk

**01.02.150 Zulage für vorzeitige Trockenbaumontage vor Estricheinbau, H: ca. 30cm**
*** Bedarfsposition ohne GB
Zulage zu den vorbeschriebenen Montagewänden
und Vorsatzschalen für die vorzeitige
Beplankung als Estrichabstellung, wie folgt:
Montage der Unterkonstruktionen nach Herstellerangaben,
und 2-lagige Beplankung im Sockelbereich:
1. Lage bis ca. 40 cm über Rohfußboden
2. Lage bis ca. 25 cm über Rohfußboden
Plattenzuschnitte sind in den Einheitspreis
einzurechnen.
Beplankung entsprechend der jeweiligen Wandposition,
Stoß- und Anschlussfugen gespachtelt.
Menge: 1,000 m

**01.02.160 Mehr-/Minderkosten: Oberflächengüte, Qualitätsstufe Q1 statt Q3**
*** Bedarfsposition ohne GB
Mehr-/Minderkosten zu vorstehend beschriebenen Wand-,
Vorsatzschalen- und Schachtwandpositionen für die
Ausführung
der Oberfläche in Qualitätsstufe Q1 statt Q3.
Bereiche hinter Fliesen !
Menge: 170,000 m2

**01.02.170 Revisionsklappe, Standard, bis 300x300mm**
Liefern und montieren einer Revisionsklappe, wie folgt:

- Rahmen: Aluminium ohne BS-Anforderungen
- Abmessung: bis 300 x 300 mm (Annahme)
- Ausführung ohne Brandschutzanforderung
- Füllung der Klappen aus Gipsplatten d= 12,5 mm
- für Montage in Ständerwänden, Vorsatzschalen
und Schachtwände
Leistung einschl. herstellen der Öffnung.
Fabrikat: Knauf Alutop W 250 oder glw.

Angebotenes Fabrikat: ....................

Einbauort: Sanitärbereiche
Menge zu Kalkulationszwecken angenommen.
(1 St. je Bad und Dusch-Bad)
Menge: 24,000 Stk

#### Bereich 01.03 Decken

**01.03.010 Deckenabkofferungen 2-seitig, Abw.: ca. 30 x 30cm u. 60/120 x 30cm**
Deckenverkofferungen 2-seitig zur Verkleidung von
Haustechnikleitungen liefern und einbauen wie folgt.
Abwicklung Außenmaße: Höhe: ca. 15,0 cm
Breite unten: ca. 15,0 cm

Unterkonstruktion:
Verzinkte Stahlblechprofile DIN 18182-1 als
Grund-/Tragprofile CD 60/27 oder CW 50.
Befestigung mit bauaufsichtlich zugelassenen
Befestigungsmitteln.

Beplankung: 2x 12,5 mm GKB-Platte, Stöße versetzt.
Auf Körperschallentkopplung der Rohrleitungen achten.
Befestigungsuntergrund:
- Stahlbetondecken
- Stahlbetonwände

Oberfläche:
Platten fugendicht stoßen. Fugen dicht verspachteln.
Spachtelung Qualitätsstufe Q3 gemäß Merkblatt Nr. 2
der Industriegruppe Gipsplatten im Bundesverband
der Gipsindustrie e.V..

Einbauort: WHG 09 Dusche, WHG 10 Ankleide
Menge: 6,000 m

**01.03.020 GK-Unterdecke 1-lagig Baupl. H2/GKBi**
Unterdecke DIN EN 13964, 1-lagig beplankt mit
Bauplatten des Typs H2, GKBi
Einbauhöhe ca. 3,20 m
Abhanghöhe ca. 0,18 m

Unterkonstruktion:
Unterkonstruktion aus verzinkten Stahlblechprofilen DIN
EN 14195 und DIN 18182-1, als Grund- und Tragprofil,
befestigen mit bauaufsichtlich zugelassenen
Befestigungsmitteln, Befestigungsuntergrund Stahlbeton,
Unterkonstruktion verdeckt.
Dämmschicht aus Mineralwolle MW DIN EN 13162,
Dämmschichtdicke 40 mm, in Platten, Anwendungsgebiet
DIN 4108-10 DI, einlagig, dicht stoßen.

Decklage/Bekleidung:
Decklage/Bekleidung 1-lagig, Verarbeitung DIN 18181,
aus Gipsplatten DIN 18180 und DIN EN 520, aus
Bauplatten Typ A, Dicke 12,5 mm.
Verdeckt befestigen mit systemspezifischen
Befestigungsmitteln.
Verspachtelung:
Verspachtelung Q3 gemäß IGG-Merkblatt 2.
Einschließlich Wandanschlüssen mit
Wandanschlussprofilen als stumpf gestoßener Anschluss.

Einbauort: Bad (Wannenbad) WHG 01, 03, 05, 07, 09
Menge: 50,000 m2

**01.03.030 Abhangdecke außen, H bis ca. 3,90 m**
Abgehängte Decke im Außenbereich einfach
beplankt mit GK-Platte 12,5mm als
Farb-/Putzträger-Platte
Aufbau:
Zementgebundene Platte für den Außenbereich,
auf Metall- Unterkonstruktion, aus Grund- und
Tragprofilen (doppelter Profilrost) aus
Stahlblechprofilen CD 60/27 geschraubt, mit
C-4-Beschichtung.
Inkl. Abhänger zur Befestigung der CD-Profile an der
Rohdecke
Deckenabstand d= ca. 39 cm
Inkl. sämtlicher Befestigungsmaterialien.
Inkl. sämtlicher Gerüstarbeiten.
Einbauhöhe: bis ca. 3,90 m

Einbauort: EG Durchfahrt
Menge: 10,000 m2

**01.03.040 Aquapanel Revisionsklappe 50x50cm**
AQUAPANEL REVISIONSKLAPPE F-Tec spritzwassergeschützt,
für 12,5 mm beplankteWände und Decken,Maß: 500 x 500 mm
liefern und einbauen
Menge: 1,000 Stk

**01.03.050 Bekleidung der Deckenschürzen**
Bekleidung der Deckenschürzen

Bekleidung der vertikalen Flächen der Deckenschürzen
wie zuvor beschrieben, liefern und montieren.
Menge: 9,000 m

**01.03.060 Aussparung herstellen, Ø ca. bis 300 mm**
*** Bedarfsposition ohne GB
Aussparung in Deckenbekleidung herstellen für
Downlights,
Einbauleuchten, etc. Durchmesser / Maße 200mm bis
300mm.
Menge: 1,000 Stk

**01.03.070 Elektroleitung maßgenau aus Unterdecke herausführen**
Bauseitige, im Deckenhohlraum verzogene Elektroleitung
maßgenau aus der Unterdecke herausführen und
fachgerecht anarbeiten / anspachteln.
Menge: 30,000 St

**01.03.080 Tektalan, Wanddämmung, 40 mm, Flankendämmung**
Liefern und Montage der dreischichtige,
weißzementgebundene
Holzwolle-Mehrschichtplatte nach EN 13168 mit
Steinwollekern
als Wanddämmung.

- Deckschichten 0,010 W/(m*K),
- Steinwollekern 0,035 W/(m*K),
- Dicke :  40mm

Brandklasse A2 nach EN 13501-1, Feuerwiderstandsdauer
F90,
schallabsorbierend, mit Deckendämmschrauben auf
tragfähigem
Betonuntergrund mit Bohrschrauben nach
Herstellervorschrift
befestigen.
Platten im Verband planeben und press gestoßen
verlegen.
Offene Fugen mit Dämmstoff ausfüllen.

Leitfabrikat:  Heraklith (Knauf) Tektalan A2-E21

Hersteller

..........................................
vom Bieter einzutragen

Einbauort:  Keller, Wände zu Nachbargebäuden
nach Anweisung Bauleiter
Menge: 35,000 m²

#### Bereich 01.04 Stundenlohnarbeiten

**01.04.010 Vorarbeiter, Stundenlohnarbeiten**
*** Bedarfsposition ohne GB
Für evtl. erforderliche Arbeiten, die nicht im
Leistungsverzeichnis
erfasst sind und nur auf ausdrückliche Anweisung der
Bauleitung
gegen Nachweis zur Ausführung kommen.

Berechnet für: Vorarbeiter
Menge: 1,000 h

**01.04.020 Facharbeiter, Stundenlohnarbeiten**
*** Bedarfsposition ohne GB
Für evtl. erforderliche Arbeiten, die nicht im
Leistungsverzeichnis
erfasst sind und nur auf ausdrückliche Anweisung der
Bauleitung
gegen Nachweis zur Ausführung kommen.

Berechnet für: Facharbeiter
Menge: 1,000 h

**01.04.030 Helfer, Stundenlohnarbeiten**
*** Bedarfsposition ohne GB
Für evtl. erforderliche Arbeiten, die nicht im
Leistungsverzeichnis
erfasst sind und nur auf ausdrückliche Anweisung der
Bauleitung
gegen Nachweis zur Ausführung kommen.

Berechnet für: Helfer
Menge: 1,000 h

USt %: 19,00
